# Sistema de captação solar térmica para instalação individual, sobre cobertura plana

- Propriedade do ficheiro: CYPE INGENIEROS, S.A.
- Formato: FIEBDC-3/2002
- Moeda: EUR
- Custos indirectos: 3.00 %
- IVA: 23.00 %

## I Instalações

### IC Aquecimento, arrefecimento, climatização e A.Q.S.

#### ICB Captação solar

**ICB005** Ud Sistema de captação solar térmica para instalação individual, sobre cobertura plana.
Colector solar térmico completo, dividido, modelo auroSTEP plus 1.150 MFD-H "VAILLANT", para colocação sobre cobertura plana, formado por um painel VFK 135 D, em posição horizontal, de 1233x2033x80 mm, superfície útil 2,35 m², rendimento óptico 0,801, coeficiente de perdas primário 3,76 W/m²K e coeficiente de perdas secundário 0,012 W/m²K², segundo NP EN 12975-2, aro de alumínio, absorvedor com tratamento selectivo, cobertura protectora com vidro de segurança de 3,2 mm de espessura, depósito com permutador de A.Q.S. de aço vitrificado para drenagem automática VIH S1 150/4 B, eficiência energética classe B, de 150 l, 600 mm de diâmetro, 1065 mm de altura, com bomba de circulação, central solar e ânodo de magnésio, tubagens e estrutura suporte para cobertura plana, kit de tubagens flexíveis para ligação de colector solar térmico a depósito com permutador de A.Q.S., de 10 m de comprimento, kit de enchimento para sistema de drenagem automático, jogo de racores curvos para a união das tubagens ao colector solar térmico, jogo de racores rectos para a união das tubagens ao depósito com permutador de A.Q.S., bidão de 10 l de fluido anticongelante. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38vai205aa | Ud | Colector solar térmico completo, dividido, modelo auroSTEP plus 1.150 MFD-H "VAILLANT", para colocação sobre cobertura plana, formado por um painel VFK 135 D, em posição horizontal, de 1233x2033x80 mm, superfície útil 2,35 m², rendimento óptico 0,801, coeficiente de perdas primário 3,76 W/m²K e coeficiente de perdas secundário 0,012 W/m²K², segundo NP EN 12975-2, aro de alumínio, absorvedor com tratamento selectivo, cobertura protectora com vidro de segurança de 3,2 mm de espessura, depósito com permutador de A.Q.S. de aço vitrificado para drenagem automática VIH S1 150/4 B, eficiência energética classe B, de 150 l, 600 mm de diâmetro, 1065 mm de altura, com bomba de circulação, central solar e ânodo de magnésio, tubagens e estrutura suporte para cobertura plana. (material) | 1.000 | 2860.00 | 2860.00 |
| mt38vai538a | Ud | Bidão de 10 l de fluido anticongelante, "VAILLANT". (material) | 2.000 | 60.00 | 120.00 |
| mt38vai540a | Ud | Kit de tubagens flexíveis para ligação de colector solar térmico a depósito com permutador de A.Q.S., de 10 m de comprimento, "VAILLANT". (material) | 1.000 | 305.00 | 305.00 |
| mt38vai543a | Ud | Kit de enchimento para sistema de drenagem automático, "VAILLANT". (material) | 1.000 | 90.00 | 90.00 |
| mt38vai544a | Ud | Jogo de racores curvos para a união das tubagens ao colector solar térmico, "VAILLANT", de 10 mm de diâmetro. (material) | 1.000 | 30.00 | 30.00 |
| mt38vai545a | Ud | Jogo de racores rectos para a união das tubagens ao depósito com permutador de A.Q.S., "VAILLANT", de 10 mm de diâmetro. (material) | 1.000 | 30.00 | 30.00 |
| mo009 | h | Oficial de 1ª instalador de colectores solares. (mão de obra) | 3.000 | 23.31 | 69.93 |
| mo108 | h | Ajudante de instalador de colectores solares. (mão de obra) | 3.000 | 22.09 | 66.27 |
| % | % | Custos directos complementares | 2 % | 3571.20 | 71.42 |
|  |  | Custos directos |  |  | 3642.62 |
