# Colector solar térmico para instalação colectiva, sobre cobertura inclinada

- Propriedade do ficheiro: CYPE INGENIEROS, S.A.
- Formato: FIEBDC-3/2002
- Moeda: EUR
- Custos indirectos: 3.00 %
- IVA: 23.00 %

## I Instalações

### IC Aquecimento, arrefecimento, climatização e A.Q.S.

#### ICB Captação solar

**ICB011** Ud Colector solar térmico para instalação colectiva, sobre cobertura inclinada.
Colector solar térmico formado por bateria de 2 módulos, composto cada um deles de um colector solar térmico plano, modelo auroFLOW plus VFK 135/3 VD "VAILLANT", para sistema de drenagem automático do líquido solar, formado por painel em posição vertical, de 2033x1233x80 mm, superfície útil 2,35 m², rendimento óptico 0,814, coeficiente de perdas primário 2,645 W/m²K e coeficiente de perdas secundário 0,033 W/m²K², segundo NP EN 12975-2, aro de alumínio anodizado cor preto, absorvedor de alumínio e cobre com tratamento selectivo e cobertura protectora com vidro de segurança de 3,2 mm de espessura, colocados sobre estrutura suporte para cobertura inclinada. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38vai215a | Ud | Colector solar térmico plano, modelo auroFLOW plus VFK 135/3 VD "VAILLANT", para sistema de drenagem automático do líquido solar, formado por painel em posição vertical, de 2033x1233x80 mm, superfície útil 2,35 m², rendimento óptico 0,814, coeficiente de perdas primário 2,645 W/m²K e coeficiente de perdas secundário 0,033 W/m²K², segundo NP EN 12975-2, aro de alumínio anodizado cor preto, absorvedor de alumínio e cobre com tratamento selectivo e cobertura protectora com vidro de segurança de 3,2 mm de espessura. (material) | 2.000 | 790.00 | 1580.00 |
| mt38vai555a | Ud | Estrutura suporte de colector solar térmico de 2 painéis, sobre cobertura inclinada, "VAILLANT". (material) | 1.000 | 335.00 | 335.00 |
| mt38vai539c | Ud | Kit de fixação para suportes de colector solar térmico, para cobertura inclinada de telha lusa, "VAILLANT". (material) | 2.000 | 110.00 | 220.00 |
| mt38vai551a | Ud | Kit de ligações hidráulicas de entrada e saída para bateria de colectores solares térmicos, "VAILLANT", com sonda de temperatura. (material) | 1.000 | 150.00 | 150.00 |
| mt38vai552a | Ud | Kit de ligações hidráulicas para união de colectores solares térmicos, "VAILLANT". (material) | 1.000 | 45.00 | 45.00 |
| mt38csg120 | Ud | Purgador automático, especial para aplicações de energia solar térmica, equipado com válvula de esfera e câmara de acumulação de vapor. (material) | 1.000 | 72.75 | 72.75 |
| mt38csg110 | Ud | Válvula de segurança especial para aplicações de energia solar térmica, para uma temperatura máxima de 130°C. (material) | 1.000 | 38.80 | 38.80 |
| mt38vai538a | Ud | Bidão de 10 l de fluido anticongelante, "VAILLANT". (material) | 0.270 | 60.00 | 16.20 |
| mt37sve010d | Ud | Válvula de esfera de latão niquelado para enroscar de 1". (material) | 2.000 | 12.15 | 24.30 |
| mo009 | h | Oficial de 1ª instalador de colectores solares. (mão de obra) | 5.000 | 23.31 | 116.55 |
| mo108 | h | Ajudante de instalador de colectores solares. (mão de obra) | 5.000 | 22.09 | 110.45 |
| % | % | Custos directos complementares | 2 % | 2709.05 | 54.18 |
|  |  | Custos directos |  |  | 2763.23 |
