# Fan-coil de cassete, sistema de dois tubos

- Propriedade do ficheiro: CYPE INGENIEROS, S.A.
- Formato: FIEBDC-3/2002
- Moeda: EUR
- Custos indirectos: 3.00 %
- IVA: 23.00 %

## I Instalações

### IC Aquecimento, arrefecimento, climatização e A.Q.S.

#### ICF Unidades não autónomas de climatização

**ICF050** Ud Fan-coil de cassete, sistema de dois tubos.
Fan-coil de cassete, modelo aroVAIR VA 1-035 KN "VAILLANT", de 3 velocidades, potência frigorífica a velocidade máxima/média/mínima: 3,96/3,26/2,76 kW, potência frigorífica sensível a velocidade máxima 3,2 kW (temperatura de bolbo húmido de ar interior 19°C, temperatura de entrada da água 7°C, salto térmico 5°C), perda de carga da água em arrefecimento 11,48 kPa, potência calorífica a velocidade máxima/média/mínima: 4,63/3,79/3,15 kW (temperatura de bolbo seco de ar interior 20°C, temperatura de entrada da água 50°C), perda de carga da água em aquecimento 9,2 kPa, caudal de água 0,7 m³/h, caudal de ar a velocidade máxima/média/mínima: 719/561/448 m³/h, pressão sonora a velocidade máxima/média/mínima: 42/36/30 dBA, dimensões 575x261x575 mm, peso 19 kg, dimensões do painel 647x50x647 mm, e comando à distância sem fios, bandeja de recolha de condensados, modelo VAZ-035-G1. Inclusive elementos para suspensão ao tecto. Totalmente montado, ligado e colocado em funcionamento pela empresa instaladora para a verificação do seu correcto funcionamento.
Inclui: Implantação da unidade. Colocação e fixação da unidade. Ligação com as redes de abastecimento de água, eléctrica e de recolha de condensados. Colocação em funcionamento.
Critério de medição de projecto: Número de unidades previstas, segundo documentação gráfica de Projecto.
Critério de medição de obra: Medir-se-á o número de unidades realmente executadas segundo especificações de Projecto.

| Código | Un | Descrição | Rendimento | Preço | Importância |
|---|---|---|---|---|---|
| mt42vai101a | Ud | Fan-coil de cassete, modelo aroVAIR VA 1-035 KN "VAILLANT", de 3 velocidades, potência frigorífica a velocidade máxima/média/mínima: 3,96/3,26/2,76 kW, potência frigorífica sensível a velocidade máxima 3,2 kW (temperatura de bolbo húmido de ar interior 19°C, temperatura de entrada da água 7°C, salto térmico 5°C), perda de carga da água em arrefecimento 11,48 kPa, potência calorífica a velocidade máxima/média/mínima: 4,63/3,79/3,15 kW (temperatura de bolbo seco de ar interior 20°C, temperatura de entrada da água 50°C), perda de carga da água em aquecimento 9,2 kPa, caudal de água 0,7 m³/h, caudal de ar a velocidade máxima/média/mínima: 719/561/448 m³/h, pressão sonora a velocidade máxima/média/mínima: 42/36/30 dBA, dimensões 575x261x575 mm, peso 19 kg, dimensões do painel 647x50x647 mm, e comando à distância sem fios. (material) | 1.000 | 865.00 | 865.00 |
| mt42vai021a | Ud | Bandeja de recolha de condensados, modelo VAZ-035-G1 "VAILLANT", para fan-coil de cassete. (material) | 1.000 | 25.00 | 25.00 |
| mt42vsi010ao | Ud | Válvula de três vias, com accionador; inclusive ligações e montagem. (material) | 1.000 | 75.00 | 75.00 |
| mt37sve010c | Ud | Válvula de esfera de latão niquelado para enroscar de 3/4". (material) | 2.000 | 7.30 | 14.60 |
| mt42www090 | Ud | Kit de suportes para suspensão ao tecto, formado por quatro varões roscados de aço galvanizado, com as correspondentes buchas, porcas e anilhas. (material) | 1.000 | 22.00 | 22.00 |
| mo005 | h | Oficial de 1ª instalador de ar condicionado. (mão de obra) | 3.942 | 23.31 | 91.89 |
| mo104 | h | Ajudante de instalador de ar condicionado. (mão de obra) | 3.942 | 22.09 | 87.08 |
| % | % | Custos directos complementares | 2 % | 1180.57 | 23.61 |
|  |  | Custos directos |  |  | 1204.18 |
