# Caldeira a gás, doméstica, de condensação, de pé, para aquecimento e A.Q.S

- Propriedade do ficheiro: CYPE INGENIEROS, S.A.
- Formato: FIEBDC-3/2002
- Moeda: EUR
- Custos indirectos: 3.00 %
- IVA: 23.00 %

## I Instalações

### IC Aquecimento, arrefecimento, climatização e A.Q.S.

#### ICG Caldeiras a gás

**ICG230** Ud Caldeira a gás, doméstica, de condensação, de pé, para aquecimento e A.Q.S.
Caldeira de pé, de condensação, para aquecimento e A.Q.S. acumulada, modelo VSC 206/4-5 90 ecoCOMPACT "VAILLANT", potência útil de 4 a 20 kW (80/60°C), potência de A.Q.S. 24 kW, depósito de A.Q.S. de 90 l, caudal de A.Q.S. 24,4 l/min para salto térmico de 30°C, dimensões 1319x595x693 mm, com queimador modulante de gás natural, eficiência energética classe A em aquecimento, eficiência energética classe A em A.Q.S., perfil de consumo XL em A.Q.S., com sistema electrónico com tecnologia eBus e ligações eléctricas ProE, sistema ADS de diagnóstico com ecrã retroiluminado, sistema Comfort Safe de funcionamento de emergência, bomba de circulação de alta eficiência, vaso de expansão de 4 l para A.Q.S. e vaso de expansão de 12 l para aquecimento, kit hidráulico, Ânodo electrónico, sifão para ligação com a rede de recolha de condensados e ligação para válvula de segurança, neutralizador de condensados, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38vai045e | Ud | Caldeira de pé, de condensação, para aquecimento e A.Q.S. acumulada, modelo VSC 206/4-5 90 ecoCOMPACT "VAILLANT", potência útil de 4 a 20 kW (80/60°C), potência de A.Q.S. 24 kW, depósito de A.Q.S. de 90 l, caudal de A.Q.S. 24,4 l/min para salto térmico de 30°C, dimensões 1319x595x693 mm, com queimador modulante de gás natural, eficiência energética classe A em aquecimento, eficiência energética classe A em A.Q.S., perfil de consumo XL em A.Q.S., com sistema electrónico com tecnologia eBus e ligações eléctricas ProE, sistema ADS de diagnóstico com ecrã retroiluminado, sistema Comfort Safe de funcionamento de emergência, bomba de circulação de alta eficiência, vaso de expansão de 4 l para A.Q.S. e vaso de expansão de 12 l para aquecimento. (material) | 1.000 | 3835.00 | 3835.00 |
| mt38vai514a | Ud | Kit hidráulico, "VAILLANT", formado por válvulas de corte, válvulas de enchimento e vazamento, grupo de segurança e válvula de gás não precintável. (material) | 1.000 | 265.00 | 265.00 |
| mt38vai517a | Ud | Ânodo electrónico, "VAILLANT", para protecção contra a corrosão. (material) | 1.000 | 225.00 | 225.00 |
| mt38vai510a | Ud | Sifão para ligação com a rede de recolha de condensados e ligação para válvula de segurança, "VAILLANT". (material) | 1.000 | 15.00 | 15.00 |
| mt38vai512a | Ud | Neutralizador de condensados, "VAILLANT", para colocar entre a caldeira e o tubo de drenagem. (material) | 1.000 | 70.00 | 70.00 |
| mt38www012 | Ud | Material auxiliar para instalações de aquecimento e A.Q.S. (material) | 1.000 | 2.10 | 2.10 |
| mo004 | h | Oficial de 1ª instalador de aquecimento. (mão de obra) | 3.000 | 23.31 | 69.93 |
| mo103 | h | Ajudante de instalador de aquecimento. (mão de obra) | 3.000 | 22.09 | 66.27 |
| % | % | Custos directos complementares | 2 % | 4548.30 | 90.97 |
|  |  | Custos directos |  |  | 4639.27 |
