# Caldeira a gás, colectiva, de condensação, mural

- Propriedade do ficheiro: CYPE INGENIEROS, S.A.
- Formato: FIEBDC-3/2002
- Moeda: EUR
- Custos indirectos: 3.00 %
- IVA: 23.00 %

## I Instalações

### IC Aquecimento, arrefecimento, climatização e A.Q.S.

#### ICG Caldeiras a gás

**ICG238** Ud Caldeira a gás, colectiva, de condensação, mural.
Caldeira mural, de condensação, modelo VM ES 806/5-5 ecoTEC plus "VAILLANT", potência útil de 15 a 75 kW (80/60°C), potência para o depósito com permutador de A.Q.S. 76 kW, dimensões 960x480x602 mm, com queimador modulante de gás natural, com tecnologia Stop&Start de ajuste automático da potência de arranque, tecnologia multi-sensores, sistema Comfort Safe de funcionamento de emergência, bomba de circulação de alta eficiência, permutador de aço inoxidável, sistema ADS de diagnóstico com ecrã retroiluminado, sistema AKS (Aqua Kondens System) de aproveitamento da energia de condensação para produzir água quente através de depósito com permutador e sistema inteligente de acumulação AIS, kit hidráulico, isolamento térmico para kit hidráulico, válvulas de corte, isolamento térmico para as válvulas de corte, válvula de segurança. Totalmente montada, ligada e testada.
Inclui: Marcação. Disposição dos elementos. Montagem da caldeira e dos seus acessórios. Ligação com as redes de abastecimento de água, de gás, de saneamento e eléctrica, e com a conduta de evacuação dos produtos de combustão. Colocação em funcionamento.
Critério de medição de projecto: Número de unidades previstas, segundo documentação gráfica de Projecto.
Critério de medição de obra: Medir-se-á o número de unidades realmente executadas segundo especificações de Projecto.

| Código | Un | Descrição | Rendimento | Preço | Importância |
|---|---|---|---|---|---|
| mt38vai015a | Ud | Caldeira mural, de condensação, modelo VM ES 806/5-5 ecoTEC plus "VAILLANT", potência útil de 15 a 75 kW (80/60°C), potência para o depósito com permutador de A.Q.S. 76 kW, dimensões 960x480x602 mm, com queimador modulante de gás natural, com tecnologia Stop&Start de ajuste automático da potência de arranque, tecnologia multi-sensores, sistema Comfort Safe de funcionamento de emergência, bomba de circulação de alta eficiência, permutador de aço inoxidável, sistema ADS de diagnóstico com ecrã retroiluminado, sistema AKS (Aqua Kondens System) de aproveitamento da energia de condensação para produzir água quente através de depósito com permutador e sistema inteligente de acumulação AIS. (material) | 1.000 | 6990.00 | 6990.00 |
| mt38vai502a | Ud | Kit hidráulico, "VAILLANT", formado por bomba de circulação com isolamento térmico, válvula de enchimento e ligações hidráulicas para o vaso de expansão e a válvula de segurança. (material) | 1.000 | 900.00 | 900.00 |
| mt38vai596a | Ud | Isolamento térmico para kit hidráulico, "VAILLANT". (material) | 1.000 | 115.00 | 115.00 |
| mt38vai504a | Ud | Válvulas de corte, "VAILLANT". (material) | 1.000 | 210.00 | 210.00 |
| mt38vai505b | Ud | Isolamento térmico para as válvulas de corte, "VAILLANT". (material) | 1.000 | 35.00 | 35.00 |
| mt38vai506a | Ud | Válvula de segurança, "VAILLANT", regulada a 6 bar. (material) | 1.000 | 70.00 | 70.00 |
| mt38www010 | Ud | Material auxiliar para instalações de aquecimento. (material) | 1.000 | 1.68 | 1.68 |
| mo004 | h | Oficial de 1ª instalador de aquecimento. (mão de obra) | 4.075 | 23.31 | 94.99 |
| mo103 | h | Ajudante de instalador de aquecimento. (mão de obra) | 4.075 | 22.09 | 90.02 |
| % | % | Custos directos complementares | 2 % | 8506.69 | 170.13 |
|  |  | Custos directos |  |  | 8676.82 |
