# Conjunto de caldeiras a gás, de condensação, murais

- Propriedade do ficheiro: CYPE INGENIEROS, S.A.
- Formato: FIEBDC-3/2002
- Moeda: EUR
- Custos indirectos: 3.00 %
- IVA: 23.00 %

## I Instalações

### IC Aquecimento, arrefecimento, climatização e A.Q.S.

#### ICG Caldeiras a gás

**ICG243** Ud Conjunto de caldeiras a gás, de condensação, murais.
Conjunto de 2 caldeiras em cascata, sendo cada uma delas uma caldeira mural, de condensação, modelo VM 486/5-5 (H-ES) ecoTEC plus "VAILLANT", potência útil de 7,8 a 44 kW (80/60°C), potência para o depósito com permutador de A.Q.S. 44,1 kW, dimensões 720x440x405 mm, com queimador modulante de gás natural, bomba de circulação de alta eficiência, permutador de aço inoxidável, sistema ADS de diagnóstico com ecrã retroiluminado, sistema AKS (Aqua Kondens System) de aproveitamento da energia de condensação para produzir água quente através de depósito com permutador e sistema inteligente de acumulação AIS. Regulação: controlo, modelo sensoCOMFORT (VRC 720); módulo para o controlo de uma caldeira adicional em cascata, modelo VR 32/3; módulo para o controlo de 2 circuitos adicionais de aquecimento, modelo VR 70. Acessórios: kit hidráulico para cascata de 2 caldeiras de condensação ecoTEC plus de 48 kW de potência cada uma. Inclusive pirostato e descarga para sumidouro para o esvaziamento da caldeira e a drenagem da válvula de segurança, sem incluir a conduta para evacuação dos produtos da combustão. Totalmente montado, ligado e testado.
Inclui: Marcação. Disposição dos elementos. Montagem da caldeira e dos seus acessórios. Ligação com as redes de abastecimento de água, de gás, de saneamento e eléctrica, e com a conduta de evacuação dos produtos de combustão. Colocação em funcionamento.
Critério de medição de projecto: Número de unidades previstas, segundo documentação gráfica de Projecto.
Critério de medição de obra: Medir-se-á o número de unidades realmente executadas segundo especificações de Projecto.

| Código | Un | Descrição | Rendimento | Preço | Importância |
|---|---|---|---|---|---|
| mt38vai030c | Ud | Caldeira mural, de condensação, modelo VM 486/5-5 (H-ES) ecoTEC plus "VAILLANT", potência útil de 7,8 a 44 kW (80/60°C), potência para o depósito com permutador de A.Q.S. 44,1 kW, dimensões 720x440x405 mm, com queimador modulante de gás natural, bomba de circulação de alta eficiência, permutador de aço inoxidável, sistema ADS de diagnóstico com ecrã retroiluminado, sistema AKS (Aqua Kondens System) de aproveitamento da energia de condensação para produzir água quente através de depósito com permutador e sistema inteligente de acumulação AIS. (material) | 2.000 | 3990.00 | 7980.00 |
| mt38vai507f | Ud | Kit hidráulico para cascata de 2 caldeiras de condensação ecoTEC plus de 48 kW de potência cada uma, "VAILLANT", formado por caixilho e pés para montagem de caldeiras, colectores de ida e de retorno, depósito de equilíbrio para separar o circuito de geração do circuito de aquecimento, tubo distribuidor de gás, válvula de gás, bombas de circulação com isolamento térmico, válvulas de segurança, válvulas de corte e abraçadeiras de fixação para os acessórios de saída de gases. (material) | 1.000 | 14975.00 | 14975.00 |
| mt38vai621a | Ud | Controlo, modelo sensoCOMFORT (VRC 720) "VAILLANT", com display digital, com programação diária e semanal, sonda exterior para controlo da temperatura, controlo de vários circuitos de aquecimento, de caldeiras em cascata, de colectores solares térmicos e de unidades de ventilação, com módulos e termostatos adicionais, com possibilidade de controlo desde smartphone ou tablet através da App myVAILLANT para IOS (iPhone e iPad) e Android, para instalar na parede ou na caldeira. (material) | 1.000 | 345.00 | 345.00 |
| mt38vai612a | Ud | Módulo para o controlo de uma caldeira adicional em cascata, modelo VR 32/3 "VAILLANT", com comunicação com protocolo Ebus. (material) | 1.000 | 120.00 | 120.00 |
| mt38vai611a | Ud | Módulo para o controlo de 2 circuitos adicionais de aquecimento, modelo VR 70 "VAILLANT", com comunicação com protocolo Ebus e 2 sondas de temperatura VR 10. (material) | 1.000 | 265.00 | 265.00 |
| mt38www050 | Ud | Descarga a sumidouro, para a drenagem da válvula de segurança, composto por 1 m de tubo de aço preto de 1/2" e funil descarga, inclusive acessórios e peças especiais. (material) | 1.000 | 15.00 | 15.00 |
| mt38www010 | Ud | Material auxiliar para instalações de aquecimento. (material) | 1.000 | 1.68 | 1.68 |
| mo004 | h | Oficial de 1ª instalador de aquecimento. (mão de obra) | 4.096 | 25.32 | 103.71 |
| mo103 | h | Ajudante de instalador de aquecimento. (mão de obra) | 4.096 | 23.99 | 98.26 |
| % | % | Custos directos complementares | 2 % | 23903.65 | 478.07 |
|  |  | Custos directos |  |  | 24381.72 |
