# Equipamento de ar condicionado com unidade interior de cassete, sistema ar-ar split 1x1

- Propriedade do ficheiro: CYPE INGENIEROS, S.A.
- Formato: FIEBDC-3/2002
- Moeda: EUR
- Custos indirectos: 3.00 %
- IVA: 23.00 %

## I Instalações

### IC Aquecimento, arrefecimento, climatização e A.Q.S.

#### ICN Unidades autónomas de climatização

**ICN030** Ud Equipamento de ar condicionado com unidade interior de cassete, sistema ar-ar split 1x1.
Equipamento de ar condicionado, sistema ar-ar split 1x1, para gás R-32, bomba de calor, alimentação monofásica (230V/50Hz), modelo climaVAIR plus VAI1-050 KN "VAILLANT", potência frigorífica nominal 5 kW, potência frigorífica mínima/máxima: 1,6/5,5 kW, consumo eléctrico em arrefecimento 1,56 kW, SEER 5,9 (classe A+), potência calorífica nominal 5,5 kW, potência calorífica mínima/máxima: 1,5/6 kW, consumo eléctrico em aquecimento 1,65 kW, SCOP 4 (classe A+), formado por uma unidade interior de cassete VAI1-050 KNI, pressão sonora mínima/máxima: 33/44 dBA, dimensões 265x570x570 mm, peso 17 kg, painel de dimensões do painel 47,5x620x620 mm com grelha VAI1-60 PNI, admissão de ar exterior, comando à distância sem fios, e uma unidade exterior VAI1-050 KDNO, com compressor tipo Inverter DC, pressão sonora 53 dBA, dimensões 596x818x302 mm, peso 39 kg, diâmetro de ligação da tubagem de gás 1/2", diâmetro de ligação da tubagem do líquido 1/4", com amortecedores de molas, suportes e fixações das unidades interior e exterior, tubagem de drenagem com sifão, ligação frigorífica entre unidades, ligação eléctrica entre unidades, fixação e protecção mecânica da instalação com ocultação em calha acessível em zonas vistas. Inclusive elementos anti-vibratórios e suportes de parede para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42vai250aa | Ud | Equipamento de ar condicionado, sistema ar-ar split 1x1, para gás R-32, bomba de calor, alimentação monofásica (230V/50Hz), modelo climaVAIR plus VAI1-050 KN "VAILLANT", potência frigorífica nominal 5 kW, potência frigorífica mínima/máxima: 1,6/5,5 kW, consumo eléctrico em arrefecimento 1,56 kW, SEER 5,9 (classe A+), potência calorífica nominal 5,5 kW, potência calorífica mínima/máxima: 1,5/6 kW, consumo eléctrico em aquecimento 1,65 kW, SCOP 4 (classe A+), formado por uma unidade interior de cassete VAI1-050 KNI, pressão sonora mínima/máxima: 33/44 dBA, dimensões 265x570x570 mm, peso 17 kg, painel de dimensões do painel 47,5x620x620 mm com grelha VAI1-60 PNI, admissão de ar exterior, comando à distância sem fios, e uma unidade exterior VAI1-050 KDNO, com compressor tipo Inverter DC, pressão sonora 53 dBA, dimensões 596x818x302 mm, peso 39 kg, diâmetro de ligação da tubagem de gás 1/2", diâmetro de ligação da tubagem do líquido 1/4", com amortecedores de molas, suportes e fixações das unidades interior e exterior, tubagem de drenagem com sifão, ligação frigorífica entre unidades, ligação eléctrica entre unidades, fixação e protecção mecânica da instalação com ocultação em calha acessível em zonas vistas. (material) | 1.000 | 2355.00 | 2355.00 |
| mt42www085 | Ud | Kit de suportes de parede, formado por conjunto de esquadras de 50x45 cm e quatro amortecedores de borracha, com as correspondentes buchas, parafusos, porcas e anilhas. (material) | 1.000 | 18.90 | 18.90 |
| mt42www090 | Ud | Kit de suportes para suspensão ao tecto, formado por quatro varões roscados de aço galvanizado, com as correspondentes buchas, porcas e anilhas. (material) | 1.000 | 22.00 | 22.00 |
| mo005 | h | Oficial de 1ª instalador de ar condicionado. (mão de obra) | 2.000 | 23.31 | 46.62 |
| mo104 | h | Ajudante de instalador de ar condicionado. (mão de obra) | 2.000 | 22.09 | 44.18 |
| % | % | Custos directos complementares | 2 % | 2486.70 | 49.73 |
|  |  | Custos directos |  |  | 2536.43 |
