# Depósito para aquecimento e climatização

- Propriedade do ficheiro: CYPE INGENIEROS, S.A.
- Formato: FIEBDC-3/2002
- Moeda: EUR
- Custos indirectos: 3.00 %
- IVA: 23.00 %

## I Instalações

### IC Aquecimento, arrefecimento, climatização e A.Q.S.

#### ICS Sistemas de condução de água

**ICS065** Ud Depósito para aquecimento e climatização.
Depósito de inércia, mural, de 45 l de capacidade, modelo VP RW 45/2 B "VAILLANT", classe de eficiência energética B, de 365 mm de diâmetro e 895 mm de altura. Inclusive válvulas de corte, elementos de montagem e acessórios necessários para o seu correcto funcionamento.
Inclui: Marcação. Colocação. Ligação. Verificação do seu correcto funcionamento.
Critério de medição de projecto: Número de unidades previstas, segundo documentação gráfica de Projecto.
Critério de medição de obra: Medir-se-á o número de unidades realmente executadas segundo especificações de Projecto.

| Código | Un | Descrição | Rendimento | Preço | Importância |
|---|---|---|---|---|---|
| mt42vai015a | Ud | Depósito de inércia, mural, de 45 l de capacidade, modelo VP RW 45/2 B "VAILLANT", classe de eficiência energética B, de 365 mm de diâmetro e 895 mm de altura. (material) | 1.000 | 860.00 | 860.00 |
| mt37sve010d | Ud | Válvula de esfera de latão niquelado para enroscar de 1". (material) | 2.000 | 12.15 | 24.30 |
| mt38www010 | Ud | Material auxiliar para instalações de aquecimento. (material) | 1.000 | 1.68 | 1.68 |
| mo004 | h | Oficial de 1ª instalador de aquecimento. (mão de obra) | 0.225 | 23.31 | 5.24 |
| mo103 | h | Ajudante de instalador de aquecimento. (mão de obra) | 0.225 | 22.09 | 4.97 |
| % | % | Custos directos complementares | 2 % | 896.19 | 17.92 |
|  |  | Custos directos |  |  | 914.11 |
