# Caldeira a gás, colectiva, de condensação, de pé, de fundição de alumínio

- Propriedade do ficheiro: CYPE Ingenieros S.A.
- Formato: FIEBDC-3/2016
- Programa: Gerador de preços para construção civil. CYPE Ingenieros, S.A.
- Data: 03/07/2024
- Moeda: EUR
- Custos indirectos: 3 %
- IVA: 23 %

## I Instalações

### IC Aquecimento, arrefecimento, climatização e A.Q.S.

#### ICG Caldeiras a gás

**ICG237** Ud Caldeira a gás, colectiva, de condensação, de pé, de fundição de alumínio.
Caldeira de pé, de condensação, modelo ecoCRAFT exclusiv VKK 806/3-E HL R1 "VAILLANT", potência útil de 14 a 78 kW (80/60°C), potência para o depósito com permutador de A.Q.S. 80 kW, dimensões 1285x695x1240 mm, com corpo de fundição de alumínio/silício e queimador de aço inoxidável modulante de gás natural, sistema electrónico com tecnologia eBus e ligações eléctricas ProE, sistema ADS de diagnóstico com ecrã retroiluminado, sistema AKS (Aqua Kondens System) de aproveitamento da energia de condensação para produzir água quente através de depósito com permutador, sistema inteligente de acumulação AIS, sistema Comfort Safe de funcionamento de emergência e emissão de NOx classe 5, bomba de circulação modulante de alta eficiência, grupo de segurança, equipamento de neutralização de condensados, para potência de aquecimento até 200 kW, com bomba de drenagem de condensados. Inclusive pirostato e descarga para sumidouro para o esvaziamento da caldeira e a drenagem da válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38vai010a | Ud | Caldeira de pé, de condensação, modelo ecoCRAFT exclusiv VKK 806/3-E HL R1 "VAILLANT", potência útil de 14 a 78 kW (80/60°C), potência para o depósito com permutador de A.Q.S. 80 kW, dimensões 1285x695x1240 mm, com corpo de fundição de alumínio/silício e queimador de aço inoxidável modulante de gás natural, sistema electrónico com tecnologia eBus e ligações eléctricas ProE, sistema ADS de diagnóstico com ecrã retroiluminado, sistema AKS (Aqua Kondens System) de aproveitamento da energia de condensação para produzir água quente através de depósito com permutador, sistema inteligente de acumulação AIS, sistema Comfort Safe de funcionamento de emergência e emissão de NOx classe 5. (material) | 1 | 9565 | 9565.000 |
| mt38vai500a | Ud | Bomba de circulação modulante de alta eficiência, "VAILLANT". (material) | 1 | 1370 | 1370.000 |
| mt38vai501a | Ud | Grupo de segurança, "VAILLANT", para caldeira ecoCRAFT exclusiv. (material) | 1 | 195 | 195.000 |
| mt38vai508b | Ud | Equipamento de neutralização de condensados, para potência de aquecimento até 200 kW, com bomba de drenagem de condensados, "VAILLANT". (material) | 1 | 825 | 825.000 |
| mt38www050 | Ud | Descarga a sumidouro, para a drenagem da válvula de segurança, composto por 1 m de tubo de aço preto de 1/2" e funil descarga, inclusive acessórios e peças especiais. (material) | 1 | 15 | 15.000 |
| mt38www010 | Ud | Material auxiliar para instalações de aquecimento. (material) | 1 | 1.68 | 1.680 |
| mo004 | h | Oficial de 1ª instalador de aquecimento. (mão de obra) | 4.078 | 23.31 | 95.058 |
| mo103 | h | Ajudante de instalador de aquecimento. (mão de obra) | 4.078 | 22.09 | 90.083 |
| % | % | Custos directos complementares | 2 % | 12156.821 | 243.136 |
|  |  | Custos directos |  |  | 12399.957 |

## Recursos

**mt38vai010a** Ud Caldeira de pé, de condensação
Dados técnicos: Custo energético 14221.178 MJ; Emissão de CO2 1124.508 kg
Resíduos:
- embalagem: re150101 Embalagens de papel e cartão. (componente de resíduo); rendimento 3.151 kg; Código LER 15 01 01; Massa do elemento 1 kg; Volume 0.001333 m3
- embalagem: re170201 Madeira. (componente de resíduo); rendimento 0.726 kg; Código LER 17 02 01; Massa do elemento 1 kg; Volume 0.000909 m3
