# Depósito para aquecimento e climatização

- Propriedade do ficheiro: CYPE Ingenieros S.A.
- Formato: FIEBDC-3/2016
- Programa: Gerador de preços para construção civil. CYPE Ingenieros, S.A.
- Data: 10/06/2024
- Moeda: EUR
- Custos indirectos: 3 %
- IVA: 23 %

## I Instalações

### IC Aquecimento, arrefecimento, climatização e A.Q.S.

#### ICS Sistemas de condução de água

**ICS065** Ud Depósito para aquecimento e climatização.
Depósito de inércia, mural, de 45 l de capacidade, modelo VP RW 45/2 B "VAILLANT", classe de eficiência energética B, de 365 mm de diâmetro e 895 mm de altura. Inclusive válvulas de corte, elementos de montagem e acessórios necessários para o seu correcto funcionamento.
Inclui: Marcação. Colocação. Ligação. Verificação do seu correcto funcionamento.
Critério de medição de projecto: Número de unidades previstas, segundo documentação gráfica de Projecto.
Critério de medição de obra: Medir-se-á o número de unidades realmente executadas segundo especificações de Projecto.

| Código | Un | Descrição | Rendimento | Preço | Importância |
|---|---|---|---|---|---|
| mt42vai015a | Ud | Depósito de inércia, mural, de 45 l de capacidade, modelo VP RW 45/2 B "VAILLANT", classe de eficiência energética B, de 365 mm de diâmetro e 895 mm de altura. (material) | 1 | 860 | 860.000 |
| mt37sve010d | Ud | Válvula de esfera de latão niquelado para enroscar de 1". (material) | 2 | 12.15 | 24.300 |
| mt38www010 | Ud | Material auxiliar para instalações de aquecimento. (material) | 1 | 1.68 | 1.680 |
| mo004 | h | Oficial de 1ª instalador de aquecimento. (mão de obra) | 0.225 | 23.31 | 5.245 |
| mo103 | h | Ajudante de instalador de aquecimento. (mão de obra) | 0.225 | 22.09 | 4.970 |
| % | % | Custos directos complementares | 2 % | 896.195 | 17.924 |
|  |  | Custos directos |  |  | 914.119 |

## Recursos

**mt42vai015a** Ud Depósito de inércia
Dados técnicos: Custo energético 655.703 MJ; Emissão de CO2 24.739 kg
Resíduos:
- embalagem: re150101 Embalagens de papel e cartão. (componente de resíduo); rendimento 2.175 kg; Código LER 15 01 01; Massa do elemento 1 kg; Volume 0.001333 m3
- embalagem: re170201 Madeira. (componente de resíduo); rendimento 0.606 kg; Código LER 17 02 01; Massa do elemento 1 kg; Volume 0.000909 m3

**mt37sve010d** Ud Válvula de esfera de latão niquelado para enroscar de 1"
Dados técnicos: Custo energético 843.399 MJ; Emissão de CO2 56.701 kg
Resíduos:
- embalagem: re150101 Embalagens de papel e cartão; rendimento 0.072 kg
