# Unidade ar-água, bomba de calor aerotérmica, para aquecimento e arrefecimento

- Propriedade do ficheiro: CYPE Ingenieros S.A.
- Formato: FIEBDC-3/2016
- Programa: Gerador de preços para construção civil. CYPE Ingenieros, S.A.
- Data: 10/06/2024
- Moeda: EUR
- Custos indirectos: 3 %
- IVA: 23 %

## I Instalações

### IC Aquecimento, arrefecimento, climatização e A.Q.S.

#### ICV Unidades centrais para aquecimento, arrefecimento, climatização e A.Q.S.

**ICV040** Ud Unidade ar-água, bomba de calor aerotérmica, para aquecimento e arrefecimento.
Bomba de calor aerotérmica, ar-água, para aquecimento e arrefecimento, modelo aroTHERM plus básico 4 "VAILLANT", classe de eficiência energética A+++, potência calorífica nominal 5,5 kW (temperatura de bolbo húmido do ar exterior 7°C, temperatura de saída da água 35°C, salto térmico 5°C), potência frigorífica nominal 5 kW (temperatura de bolbo seco do ar exterior 35°C, temperatura de saída da água 18°C, salto térmico 5°C), EER 3,37, COP 4,8, potência sonora 51 dBA, dimensões 765x1100x450 mm, peso 114 kg, alimentação monofásica a 230 V, limite de funcionamento de temperatura do ar exterior desde -25 até 46°C, produção de água quente desde 5°C até 60°C, com compressor rotativo de alto rendimento com modulação Inverter DC, permutador de placas de aço inoxidável, permutador externo de cobre com aletas de alta capacidade, refrigerante R-290, sonda de temperatura exterior, bateria de intercâmbio com ventilador modulante de alto rendimento, revestimento exterior anticorrosão, bomba de circulação com classe de eficiência energética A, com sistema de controlo sensoCOMFORT VRC 720f, com controlo da temperatura com sonda exterior, display digital, sem fios, programação diária e semanal, para controlo de vários circuitos de aquecimento com módulos e termostatos adicionais, com controlo desde smartphone ou tablet através da App myVaillant para IOS (iPhone e iPad) e Android, módulo, modelo VR 70, kit de amortecedores anti-vibração de pavimento, para a unidade exterior. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42vai023aa | Ud | Bomba de calor aerotérmica, ar-água, para aquecimento e arrefecimento, modelo aroTHERM plus básico 4 "VAILLANT", classe de eficiência energética A+++, potência calorífica nominal 5,5 kW (temperatura de bolbo húmido do ar exterior 7°C, temperatura de saída da água 35°C, salto térmico 5°C), potência frigorífica nominal 5 kW (temperatura de bolbo seco do ar exterior 35°C, temperatura de saída da água 18°C, salto térmico 5°C), EER 3,37, COP 4,8, potência sonora 51 dBA, dimensões 765x1100x450 mm, peso 114 kg, alimentação monofásica a 230 V, limite de funcionamento de temperatura do ar exterior desde -25 até 46°C, produção de água quente desde 5°C até 60°C, com compressor rotativo de alto rendimento com modulação Inverter DC, permutador de placas de aço inoxidável, permutador externo de cobre com aletas de alta capacidade, refrigerante R-290, sonda de temperatura exterior, bateria de intercâmbio com ventilador modulante de alto rendimento, revestimento exterior anticorrosão, bomba de circulação com classe de eficiência energética A, com sistema de controlo sensoCOMFORT VRC 720f, com controlo da temperatura com sonda exterior, display digital, sem fios, programação diária e semanal, para controlo de vários circuitos de aquecimento com módulos e termostatos adicionais, com controlo desde smartphone ou tablet através da App myVaillant para IOS (iPhone e iPad) e Android. (material) | 1 | 8060 | 8060.000 |
| mt38vai611a | Ud | Módulo, modelo VR 70 "VAILLANT", para o controlo de 2 circuitos adicionais de aquecimento, com comunicação com protocolo Ebus e 2 sondas de temperatura VR 10. (material) | 1 | 260 | 260.000 |
| mt42vai027a | Ud | Kit de amortecedores anti-vibração de pavimento, "VAILLANT". (material) | 1 | 125 | 125.000 |
| mo005 | h | Oficial de 1ª instalador de ar condicionado. (mão de obra) | 2.1 | 23.31 | 48.951 |
| mo104 | h | Ajudante de instalador de ar condicionado. (mão de obra) | 2.1 | 22.09 | 46.389 |
| % | % | Custos directos complementares | 2 % | 8540.340 | 170.807 |
|  |  | Custos directos |  |  | 8711.147 |

## Recursos

**mt42vai023aa** Ud Bomba de calor aerotérmica
Dados técnicos: Custo energético 5017.640 MJ; Emissão de CO2 293.402 kg
Resíduos:
- embalagem: re150101 Embalagens de papel e cartão. (componente de resíduo); rendimento 2.977 kg; Código LER 15 01 01; Massa do elemento 1 kg; Volume 0.001333 m3
- embalagem: re170201 Madeira. (componente de resíduo); rendimento 0.705 kg; Código LER 17 02 01; Massa do elemento 1 kg; Volume 0.000909 m3
