# Esquentador a gás, convencional

- Propriedade do ficheiro: CYPE INGENIEROS, S.A.
- Formato: FIEBDC-3/2002
- Moeda: EUR
- Custos indirectos: 3.00 %
- IVA: 23.00 %

## I Instalações

### IC Aquecimento, arrefecimento, climatização e A.Q.S.

#### ICA Água quente

**ICA030** Ud Esquentador a gás, convencional.
Esquentador instantâneo a gás butano e propano, modelo turboMAG plus 125/1-5 H "VAILLANT", de 580x350x198 mm, com câmara de combustão estanque, baixa emissão de NOx, acendimento electrónico à rede eléctrica, sem chama piloto, e controlo de chama por ionização, 12 l/min, potência útil 21,4 kW, eficiência energética classe A, perfil de consumo M, termostato de segurança, ecrã táctil, permutador de calor e câmara de combustão protegidos com Supral contra a corrosão, com kit de evacuação horizontal de fumos, embelezador para ocultar as ligações hidráulicas e de gás. Inclusive suporte e ancoragens de fixação a paramento vertical, válvula de corte de esfera, tubos de ligação flexíveis. Totalmente montado, ligado e testado.
Inclui: Marcação do aparelho. Fixação em paramento com elementos de ancoragem. Colocação do aparelho e acessórios. Ligação com a rede de abastecimento de água. Ligação à rede eléctrica e de terra. Colocação da conduta de evacuação dos produtos da combustão e os acessórios de ventilação. Colocação em funcionamento.
Critério de medição de projecto: Número de unidades previstas, segundo documentação gráfica de Projecto.
Critério de medição de obra: Medir-se-á o número de unidades realmente executadas segundo especificações de Projecto.

| Código | Un | Descrição | Rendimento | Preço | Importância |
|---|---|---|---|---|---|
| mt38vai251g | Ud | Esquentador instantâneo a gás butano e propano, modelo turboMAG plus 125/1-5 H "VAILLANT", de 580x350x198 mm, com câmara de combustão estanque, baixa emissão de NOx, acendimento electrónico à rede eléctrica, sem chama piloto, e controlo de chama por ionização, 12 l/min, potência útil 21,4 kW, eficiência energética classe A, perfil de consumo M, termostato de segurança, ecrã táctil, permutador de calor e câmara de combustão protegidos com Supral contra a corrosão, com kit de evacuação horizontal de fumos. (material) | 1.000 | 900.00 | 900.00 |
| mt38vai583a | Ud | Embelezador para ocultar as ligações hidráulicas e de gás, "VAILLANT", para esquentador a gás. (material) | 1.000 | 30.00 | 30.00 |
| mt38www011 | Ud | Material auxiliar para instalações de A.Q.S. (material) | 1.000 | 1.45 | 1.45 |
| mo004 | h | Oficial de 1ª instalador de aquecimento. (mão de obra) | 2.326 | 23.31 | 54.22 |
| mo103 | h | Ajudante de instalador de aquecimento. (mão de obra) | 2.326 | 22.09 | 51.38 |
| % | % | Custos directos complementares | 2 % | 1037.05 | 20.74 |
|  |  | Custos directos |  |  | 1057.79 |
