# Fan-coil vertical de piso, sistema de dois tubos

- Propriedade do ficheiro: CYPE INGENIEROS, S.A.
- Formato: FIEBDC-3/2002
- Moeda: EUR
- Custos indirectos: 3.00 %
- IVA: 23.00 %

## I Instalações

### IC Aquecimento, arrefecimento, climatização e A.Q.S.

#### ICF Unidades não autónomas de climatização

**ICF040** Ud Fan-coil vertical de piso, sistema de dois tubos.
Fan-coil vertical de solo com envolvente, modelo aroVAIR VA 2-015 CN "VAILLANT", de 3 velocidades, potência frigorífica a velocidade máxima/média/mínima: 1,5/1,06/0,92 kW, potência frigorífica sensível a velocidade máxima 1,14 kW (temperatura de bolbo húmido de ar interior 19°C, temperatura de entrada da água 7°C, salto térmico 5°C), perda de carga da água em arrefecimento 7,63 kPa, potência calorífica a velocidade máxima/média/mínima: 1,57/1,07/0,92 kW (temperatura de bolbo seco de ar interior 20°C, temperatura de entrada da água 50°C), perda de carga da água em aquecimento 7,63 kPa, caudal de água 0,28 m³/h, caudal de ar a velocidade máxima/média/mínima: 255/170/150 m³/h, pressão sonora a velocidade máxima/média/mínima: 47/37/34 dBA, dimensões 790x495x200 mm, peso 18 kg, controlo integrado no fan-coil modelo VA 2-WC C, pés de apoio, válvula de 3 vias, modelo VA 2-3VW C. Totalmente montado, ligado e colocado em funcionamento pela empresa instaladora para a verificação do seu correcto funcionamento.
Inclui: Implantação da unidade. Colocação e fixação da unidade. Ligação com as redes de abastecimento de água, eléctrica e de recolha de condensados. Colocação em funcionamento.
Critério de medição de projecto: Número de unidades previstas, segundo documentação gráfica de Projecto.
Critério de medição de obra: Medir-se-á o número de unidades realmente executadas segundo especificações de Projecto.

| Código | Un | Descrição | Rendimento | Preço | Importância |
|---|---|---|---|---|---|
| mt42vai108d | Ud | Fan-coil vertical de solo com envolvente, modelo aroVAIR VA 2-015 CN "VAILLANT", de 3 velocidades, potência frigorífica a velocidade máxima/média/mínima: 1,5/1,06/0,92 kW, potência frigorífica sensível a velocidade máxima 1,14 kW (temperatura de bolbo húmido de ar interior 19°C, temperatura de entrada da água 7°C, salto térmico 5°C), perda de carga da água em arrefecimento 7,63 kPa, potência calorífica a velocidade máxima/média/mínima: 1,57/1,07/0,92 kW (temperatura de bolbo seco de ar interior 20°C, temperatura de entrada da água 50°C), perda de carga da água em aquecimento 7,63 kPa, caudal de água 0,28 m³/h, caudal de ar a velocidade máxima/média/mínima: 255/170/150 m³/h, pressão sonora a velocidade máxima/média/mínima: 47/37/34 dBA, dimensões 790x495x200 mm, peso 18 kg. (material) | 1.000 | 465.00 | 465.00 |
| mt42vai105a | Ud | Válvula de 3 vias, modelo VA 2-3VW C "VAILLANT", com accionador e tubos de ligação, para fan-coil CN. (material) | 1.000 | 245.00 | 245.00 |
| mt42vai121a | Ud | Pés de apoio "VAILLANT", para fan-coil vertical de solo. (material) | 1.000 | 40.00 | 40.00 |
| mt42vai120a | Ud | Controlo para integrar no fan-coil vertical de solo, modelo VA 2-WC C "VAILLANT". (material) | 1.000 | 80.00 | 80.00 |
| mt37sve010c | Ud | Válvula de esfera de latão niquelado para enroscar de 3/4". (material) | 2.000 | 7.30 | 14.60 |
| mo005 | h | Oficial de 1ª instalador de ar condicionado. (mão de obra) | 3.363 | 23.31 | 78.39 |
| mo104 | h | Ajudante de instalador de ar condicionado. (mão de obra) | 3.363 | 22.09 | 74.29 |
| % | % | Custos directos complementares | 2 % | 997.28 | 19.95 |
|  |  | Custos directos |  |  | 1017.23 |
