# Grupo hidráulico para circuito de aquecimento

- Propriedade do ficheiro: CYPE INGENIEROS, S.A.
- Formato: FIEBDC-3/2002
- Moeda: EUR
- Custos indirectos: 3.00 %
- IVA: 23.00 %

## I Instalações

### IC Aquecimento, arrefecimento, climatização e A.Q.S.

#### ICS Sistemas de condução de água

**ICS110** Ud Grupo hidráulico para circuito de aquecimento.
Grupo hidráulico para circuito de mistura, "VAILLANT", com válvula misturadora, bomba de circulação de alta eficiência, termómetros em impulsão e em retorno, válvula de corte com dispositivo antirretorno em impulsão, válvula de corte em retorno, bypass, isolamento térmico e ligações de 1".
Inclui: Marcação. Colocação dos componentes do grupo. Ligação e verificação do seu correcto funcionamento.
Critério de medição de projecto: Número de unidades previstas, segundo documentação gráfica de Projecto.
Critério de medição de obra: Medir-se-á o número de unidades realmente executadas segundo especificações de Projecto.

| Código | Un | Descrição | Rendimento | Preço | Importância |
|---|---|---|---|---|---|
| mt38vai705a | Ud | Grupo hidráulico para circuito de mistura, "VAILLANT", com válvula misturadora, bomba de circulação de alta eficiência, termómetros em impulsão e em retorno, válvula de corte com dispositivo antirretorno em impulsão, válvula de corte em retorno, bypass, isolamento térmico e ligações de 1". (material) | 1.000 | 1000.00 | 1000.00 |
| mo011 | h | Oficial de 1ª montador. (mão de obra) | 0.216 | 23.31 | 5.03 |
| mo080 | h | Ajudante de montador. (mão de obra) | 0.216 | 22.13 | 4.78 |
| % | % | Custos directos complementares | 2 % | 1009.81 | 20.20 |
|  |  | Custos directos |  |  | 1030.01 |
