# Esquentador a gás, convencional

- Propriedade do ficheiro: CYPE Ingenieros S.A.
- Formato: FIEBDC-3/2016
- Programa: Gerador de preços para construção civil. CYPE Ingenieros, S.A.
- Data: 03/07/2024
- Moeda: EUR
- Custos indirectos: 3 %
- IVA: 23 %

## I Instalações

### IC Aquecimento, arrefecimento, climatização e A.Q.S.

#### ICA Água quente

**ICA030** Ud Esquentador a gás, convencional.
Esquentador instantâneo a gás butano e propano, modelo turboMAG plus 175/1-5 H "VAILLANT", de 580x350x198 mm, com câmara de combustão estanque, baixa emissão de NOx, acendimento electrónico à rede eléctrica, sem chama piloto, e controlo de chama por ionização, 17 l/min, potência útil 29,7 kW, eficiência energética classe A, perfil de consumo XL, termostato de segurança, ecrã táctil, permutador de calor e câmara de combustão protegidos com Supral contra a corrosão, com kit de evacuação horizontal de fumos, kit solar para ligação e apoio de sistema solar a esquentador a gás. Inclusive suporte e ancoragens de fixação a paramento vertical, válvula de corte de esfera, tubos de ligação flexíveis. Totalmente montado, ligado e testado.
Inclui: Marcação do aparelho. Fixação em paramento com elementos de ancoragem. Colocação do aparelho e acessórios. Ligação com a rede de abastecimento de água. Ligação à rede eléctrica e de terra. Colocação da conduta de evacuação dos produtos da combustão e os acessórios de ventilação. Colocação em funcionamento.
Critério de medição de projecto: Número de unidades previstas, segundo documentação gráfica de Projecto.
Critério de medição de obra: Medir-se-á o número de unidades realmente executadas segundo especificações de Projecto.

| Código | Un | Descrição | Rendimento | Preço | Importância |
|---|---|---|---|---|---|
| mt38vai251x | Ud | Esquentador instantâneo a gás butano e propano, modelo turboMAG plus 175/1-5 H "VAILLANT", de 580x350x198 mm, com câmara de combustão estanque, baixa emissão de NOx, acendimento electrónico à rede eléctrica, sem chama piloto, e controlo de chama por ionização, 17 l/min, potência útil 29,7 kW, eficiência energética classe A, perfil de consumo XL, termostato de segurança, ecrã táctil, permutador de calor e câmara de combustão protegidos com Supral contra a corrosão, com kit de evacuação horizontal de fumos. (material) | 1 | 1035 | 1035.000 |
| mt38vai576a | Ud | Kit solar para ligação e apoio de sistema solar a esquentador a gás, "VAILLANT". (material) | 1 | 165 | 165.000 |
| mt38www011 | Ud | Material auxiliar para instalações de A.Q.S. (material) | 1 | 1.45 | 1.450 |
| mo004 | h | Oficial de 1ª instalador de aquecimento. (mão de obra) | 2.361 | 23.31 | 55.035 |
| mo103 | h | Ajudante de instalador de aquecimento. (mão de obra) | 2.361 | 22.09 | 52.154 |
| % | % | Custos directos complementares | 2 % | 1308.639 | 26.173 |
|  |  | Custos directos |  |  | 1334.812 |
