# Fan-coil de tecto, sistema de dois tubos, com descarga directa

- Propriedade do ficheiro: CYPE Ingenieros S.A.
- Formato: FIEBDC-3/2016
- Programa: Gerador de preços para construção civil. CYPE Ingenieros, S.A.
- Data: 03/07/2024
- Moeda: EUR
- Custos indirectos: 3 %
- IVA: 23 %

## I Instalações

### IC Aquecimento, arrefecimento, climatização e A.Q.S.

#### ICF Unidades não autónomas de climatização

**ICF030** Ud Fan-coil de tecto, sistema de dois tubos, com descarga directa.
Fan-coil horizontal de tecto com descarga directa, modelo aroVAIR VA 2-015 CN "VAILLANT", de 3 velocidades, potência frigorífica a velocidade máxima/média/mínima: 1,5/1,06/0,92 kW, potência frigorífica sensível a velocidade máxima 1,14 kW (temperatura de bolbo húmido de ar interior 19°C, temperatura de entrada da água 7°C, salto térmico 5°C), perda de carga da água em arrefecimento 7,63 kPa, potência calorífica a velocidade máxima/média/mínima: 1,57/1,07/0,92 kW (temperatura de bolbo seco de ar interior 20°C, temperatura de entrada da água 50°C), perda de carga da água em aquecimento 7,63 kPa, caudal de água 0,28 m³/h, caudal de ar a velocidade máxima/média/mínima: 255/170/150 m³/h, pressão sonora a velocidade máxima/média/mínima: 47/37/34 dBA, dimensões 790x200x495 mm, peso 18 kg, comando à distância digital Honeywell, válvula de 3 vias, modelo VA 2-3VW C. Totalmente montado, ligado e colocado em funcionamento pela empresa instaladora para a verificação do seu correcto funcionamento.
Inclui: Implantação da unidade. Colocação e fixação da unidade. Ligação com as redes de abastecimento de água, eléctrica e de recolha de condensados. Colocação em funcionamento.
Critério de medição de projecto: Número de unidades previstas, segundo documentação gráfica de Projecto.
Critério de medição de obra: Medir-se-á o número de unidades realmente executadas segundo especificações de Projecto.

| Código | Un | Descrição | Rendimento | Preço | Importância |
|---|---|---|---|---|---|
| mt42vai108a | Ud | Fan-coil horizontal de tecto com descarga directa, modelo aroVAIR VA 2-015 CN "VAILLANT", de 3 velocidades, potência frigorífica a velocidade máxima/média/mínima: 1,5/1,06/0,92 kW, potência frigorífica sensível a velocidade máxima 1,14 kW (temperatura de bolbo húmido de ar interior 19°C, temperatura de entrada da água 7°C, salto térmico 5°C), perda de carga da água em arrefecimento 7,63 kPa, potência calorífica a velocidade máxima/média/mínima: 1,57/1,07/0,92 kW (temperatura de bolbo seco de ar interior 20°C, temperatura de entrada da água 50°C), perda de carga da água em aquecimento 7,63 kPa, caudal de água 0,28 m³/h, caudal de ar a velocidade máxima/média/mínima: 255/170/150 m³/h, pressão sonora a velocidade máxima/média/mínima: 47/37/34 dBA, dimensões 790x200x495 mm, peso 18 kg. (material) | 1 | 465 | 465.000 |
| mt42vai105a | Ud | Válvula de 3 vias, modelo VA 2-3VW C "VAILLANT", com accionador e tubos de ligação, para fan-coil CN. (material) | 1 | 245 | 245.000 |
| mt42vai104a | Ud | Comando à distância digital Honeywell, "VAILLANT", para instalação superficial em parede, com ajuste de temperatura, modo de funcionamento (apagado/frio/calor) e velocidade do ventilador (baixa/média/alta). (material) | 1 | 130 | 130.000 |
| mt35tpt010ke | m | Tubo rígido de PVC VD-F de 16 mm de diâmetro exterior e 1,3 mm de espessura. Resistência à compressão 1250 N, resistência ao impacto 6 joules, temperatura de trabalho -25°C até 90°C, classificação 4442, segundo NP EN 61386-1 e NP EN 61386-21, com o preço incrementado em 20% relativamente a acessórios e peças especiais. (material) | 5 | 1.78 | 8.900 |
| mt42vai900 | m | Cabo bus blindado de 2 fios, de 0,5 mm² de secção por fio (material) | 5 | 0.8 | 4.000 |
| mt37sve010c | Ud | Válvula de esfera de latão niquelado para enroscar de 3/4". (material) | 2 | 7.3 | 14.600 |
| mo005 | h | Oficial de 1ª instalador de ar condicionado. (mão de obra) | 3.363 | 23.31 | 78.392 |
| mo104 | h | Ajudante de instalador de ar condicionado. (mão de obra) | 3.363 | 22.09 | 74.289 |
| % | % | Custos directos complementares | 2 % | 1020.181 | 20.404 |
|  |  | Custos directos |  |  | 1040.585 |

Resíduos:
- colocação: mt35tpt010ke; factor de resíduo 0.0275
- colocação: mt42vai900 Cabo bus blindado de 2 fios, de 0,5 mm² de secção por fio; factor de resíduo 0.0165111

## Recursos

**mt35tpt010ke** m Tubo rígido de PVC VD-F de 16 mm de diâmetro exterior e 1,3 mm de espessura. Resistência à compressão 1250 N
Dados técnicos: Custo energético 7.750 MJ; Emissão de CO2 0.385 kg; Código LER 17 02 03; Massa do elemento 0.08 kg; Volume 0.000133 m3

**mt42vai900** m Cabo bus blindado de 2 fios, de 0,5 mm² de secção por fio
Dados técnicos: Custo energético 1.694 MJ; Emissão de CO2 0.087 kg; Código LER 17 04 11; Massa do elemento 0.045 kg; Volume 0.00003 m3
Resíduos:
- embalagem: re150101 Embalagens de papel e cartão. (componente de resíduo); rendimento 0.065 kg; Código LER 15 01 01; Massa do elemento 1 kg; Volume 0.001333 m3

**mt37sve010c** Ud Válvula de esfera de latão niquelado para enroscar de 3/4"
Dados técnicos: Custo energético 720.409 MJ; Emissão de CO2 48.441 kg
Resíduos:
- embalagem: re150101 Embalagens de papel e cartão; rendimento 0.072 kg
