# Grupo hidráulico solar

- Propriedade do ficheiro: CYPE Ingenieros S.A.
- Formato: FIEBDC-3/2016
- Programa: Gerador de preços para construção civil. CYPE Ingenieros, S.A.
- Data: 03/07/2024
- Moeda: EUR
- Custos indirectos: 3 %
- IVA: 23 %

## I Instalações

### IC Aquecimento, arrefecimento, climatização e A.Q.S.

#### ICS Sistemas de condução de água

**ICS051** Ud Grupo hidráulico solar.
Grupo hidráulico solar, modelo VMS 70 "VAILLANT", formado por bomba de circulação modulante, duas válvulas de corte com função antirretorno, termómetros em impulsão e em retorno, válvulas de enchimento e vazamento, purgador de ar com manómetro, válvula de segurança regulada a 6 bar e ligação para vaso de expansão, kit de ligações hidráulicas.
Inclui: Marcação. Colocação. Ligação. Verificação do seu correcto funcionamento.
Critério de medição de projecto: Número de unidades previstas, segundo documentação gráfica de Projecto.
Critério de medição de obra: Medir-se-á o número de unidades realmente executadas segundo especificações de Projecto.

| Código | Un | Descrição | Rendimento | Preço | Importância |
|---|---|---|---|---|---|
| mt38vai565a | Ud | Grupo hidráulico solar, modelo VMS 70 "VAILLANT", formado por bomba de circulação modulante, duas válvulas de corte com função antirretorno, termómetros em impulsão e em retorno, válvulas de enchimento e vazamento, purgador de ar com manómetro, válvula de segurança regulada a 6 bar e ligação para vaso de expansão. (material) | 1 | 640 | 640.000 |
| mt38vai567a | Ud | Kit de ligações hidráulicas, "VAILLANT", para grupo hidráulico solar VMS 70. (material) | 1 | 40 | 40.000 |
| mo004 | h | Oficial de 1ª instalador de aquecimento. (mão de obra) | 0.324 | 23.31 | 7.552 |
| mo103 | h | Ajudante de instalador de aquecimento. (mão de obra) | 0.324 | 22.09 | 7.157 |
| % | % | Custos directos complementares | 2 % | 694.709 | 13.894 |
|  |  | Custos directos |  |  | 708.603 |
