# Equipamento ar-água, bomba de calor aerotérmica, para aquecimento e arrefecimento

- Propriedade do ficheiro: CYPE Ingenieros S.A.
- Formato: FIEBDC-3/2016
- Programa: Gerador de preços para construção civil. CYPE Ingenieros, S.A.
- Data: 10/06/2024
- Moeda: EUR
- Custos indirectos: 3 %
- IVA: 23 %

## I Instalações

### IC Aquecimento, arrefecimento, climatização e A.Q.S.

#### ICV Unidades centrais para aquecimento, arrefecimento, climatização e A.Q.S.

**ICV042** Ud Equipamento ar-água, bomba de calor aerotérmica, para aquecimento e arrefecimento.
Equipamento ar-água, bomba de calor aerotérmica, para aquecimento e arrefecimento, modelo aroTHERM autónomo plus 4 "VAILLANT", formado por unidade exterior VWL 45/6 230V S3, classe de eficiência energética A+++, potência calorífica nominal 5,5 kW (temperatura de bolbo húmido do ar exterior 7°C, temperatura de saída da água 35°C, salto térmico 5°C), potência frigorífica nominal 5 kW (temperatura de bolbo seco do ar exterior 35°C, temperatura de saída da água 18°C, salto térmico 5°C), EER 3,37, COP 4,8, potência sonora 51 dBA, dimensões 765x1100x450 mm, peso 114 kg, alimentação monofásica a 230 V, limite de funcionamento de temperatura do ar exterior desde -25 até 46°C, produção de água quente desde 5°C até 60°C, refrigerante R-290, módulo hidráulico MEH97/6, dimensões 720x440x350 mm, peso 20 kg, com vaso de expansão e resistência eléctrica de apoio, e sistema de controlo sensoCOMFORT VRC 720f, com controlo da temperatura com sonda exterior, display digital, sem fios, programação diária e semanal, para controlo de vários circuitos de aquecimento com módulos e termostatos adicionais, com controlo desde smartphone ou tablet através da App myVaillant para IOS (iPhone e iPad) e Android, módulo, modelo VR 70, kit de amortecedores anti-vibração de pavimento, para a unidade exterior. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42vai024aa | Ud | Equipamento ar-água, bomba de calor aerotérmica, para aquecimento e arrefecimento, modelo aroTHERM autónomo plus 4 "VAILLANT", formado por unidade exterior VWL 45/6 230V S3, classe de eficiência energética A+++, potência calorífica nominal 5,5 kW (temperatura de bolbo húmido do ar exterior 7°C, temperatura de saída da água 35°C, salto térmico 5°C), potência frigorífica nominal 5 kW (temperatura de bolbo seco do ar exterior 35°C, temperatura de saída da água 18°C, salto térmico 5°C), EER 3,37, COP 4,8, potência sonora 51 dBA, dimensões 765x1100x450 mm, peso 114 kg, alimentação monofásica a 230 V, limite de funcionamento de temperatura do ar exterior desde -25 até 46°C, produção de água quente desde 5°C até 60°C, refrigerante R-290, módulo hidráulico MEH97/6, dimensões 720x440x350 mm, peso 20 kg, com vaso de expansão e resistência eléctrica de apoio, e sistema de controlo sensoCOMFORT VRC 720f, com controlo da temperatura com sonda exterior, display digital, sem fios, programação diária e semanal, para controlo de vários circuitos de aquecimento com módulos e termostatos adicionais, com controlo desde smartphone ou tablet através da App myVaillant para IOS (iPhone e iPad) e Android. (material) | 1 | 9915 | 9915.000 |
| mt38vai611a | Ud | Módulo, modelo VR 70 "VAILLANT", para o controlo de 2 circuitos adicionais de aquecimento, com comunicação com protocolo Ebus e 2 sondas de temperatura VR 10. (material) | 1 | 260 | 260.000 |
| mt42vai027a | Ud | Kit de amortecedores anti-vibração de pavimento, "VAILLANT". (material) | 1 | 125 | 125.000 |
| mo005 | h | Oficial de 1ª instalador de ar condicionado. (mão de obra) | 2.287 | 23.31 | 53.310 |
| mo104 | h | Ajudante de instalador de ar condicionado. (mão de obra) | 2.287 | 22.09 | 50.520 |
| % | % | Custos directos complementares | 2 % | 10403.830 | 208.077 |
|  |  | Custos directos |  |  | 10611.907 |

## Recursos

**mt42vai024aa** Ud Equipamento ar-água
Dados técnicos: Custo energético 5021.356 MJ; Emissão de CO2 293.535 kg
Resíduos:
- embalagem: re150101 Embalagens de papel e cartão. (componente de resíduo); rendimento 3.192 kg; Código LER 15 01 01; Massa do elemento 1 kg; Volume 0.001333 m3
- embalagem: re170201 Madeira. (componente de resíduo); rendimento 0.731 kg; Código LER 17 02 01; Massa do elemento 1 kg; Volume 0.000909 m3
